# Winterdienst A3 AM Neumarkt - 2 WDF
Angebotsaufforderung (GAEB 90, DA83)
Währung: EUR
Auftraggeber: Autobahn GmbH des Bundes NL Nordbayern

## Zusätzlicher Text
A) Räumen und Streuen im Winterdienst im Räum- und Streubereich der
Autobahnmeisterei Neumarkt (BAB A3)
Vertragslaufzeit jeweils zur Winterperiode von 01.11.2026 bis 31.03.2030

B) Bereitstellung der Ein- und Anbauten durch den AN
Zusammen mit dem Fahrzeug stellt der AN folgende Ein- und Anbauten  zur
Verfügung, die den technischen Anforderungen gemäß den Anlagen C-01-b
und C-03 entsprechen:
-  Vorbauschneepflug, einschließlich Verschleißteile und
  Sicherheitseinrichtungen
-  Streumaschine
-  Bedienpulte für die Ein- und Anbauten
-  Steckdose 12 V 8 A für Automatisches Streudatenerfassungsgerät
-  Steckdose 12 V 10 A für Betriebsfunkgerät
-  Erstzulassung des Kfz: ab 2013
-  Abgasnorm: min. Euro 5

Verschleißteile am Pflug (z.B. Räumkanten und Gleitschuhe) sind vom AN
bedarfsgerecht zu erneuern. Die Zeiten für das Wechseln der
Verschleißteile sind mit den Einheitspreisen der Positionen "räumen und
streuen" abgegolten.

C)  Bereitstellung der Ein- und Anbauten durch den AG
Der AG stellt dem AN in der Winterperiode folgende Ein- und Anbauten
für sein Fahrzeug zur Verfügung:
-  Automatisches Streudatenerfassungsgerät mit GPS- Antenne,
  System Medes
-  Kontanktloses Übertragungssystem für die Solefüllung,
  System der Fa. Dutzel, Typ VDC-AP-M/V300
-  Betriebsfunkgerät

## Winterdienst A3 AM Neumarkt - 2 WDF
Datum: 27.05.26

### Abschnitt 01 Kfz 1: Räumen und Streuen im Winterdienst

#### Unterabschnitt 01.00 Kfz 1, Vorhaltekosten

**01.00.0001 Bereitstellung Fahrzeug und Personal**
Bereitstellung und Vorhaltung Winterdienstfahrzeug
während der Winterdienstperiode (01.11.2026 bis
31.03.2030)
gemäß den technischen Angaben/Anforderungen der Anlagen
C-01-b, C-03 und der Ausführungsbeschreibung, sowie die
Bereitstellung von Personal.

Die Abrechung erfolgt je Vorhaltemonat.
Außer den vollen Monaten werden Teilzeiten nach
Kalendertagen zu 1/30 des Einheitspreises abgerechnet.
Menge: 20,000 Mt

#### Unterabschnitt 01.01 Kfz 1, Winterdiensteinsatz

**01.01.0001 Einsatzstunde Streuen**
Einsatzstunde Winterdienstfahrzeug zum Streuen
einschließlich Bedienung (ohne Zusatzpersonal).
Die Preise dieser Position gelten unabhängig von der
Anzahl der geleisteten Einsatzstunden.
Der angebotene Einheitspreis gilt auch bei
Mengenmehrungen und - minderungen.
Zuschläge für Arbeiten in der Nacht und an Sonn- und
Feiertagen sind in die Einheitspreise einzurechnen.
Eine gesonderte Vergütung erfolgt nicht.
Menge: 400,000 h

**01.01.0002 Einsatzstunde Räumen und Streuen**
Einsatzstunde Winterdienstfahrzeug zum Räumen und
Streuen einschließlich Bedienung (ohne Zusatzpersonal).

Die Preise dieser Position gelten unabhängig von der
Anzahl der geleisteten Einsatzstunden.
Der angebotene Einheitspreis gilt auch bei
Mengenmehrungen und - minderungen.
Zuschläge für Arbeiten in der Nacht und an Sonn- und
Feiertagen sind in die Einheitspreise einzurechnen.
Eine gesonderte Vergütung erfolgt nicht.
Menge: 200,000 h

### Abschnitt 02 Kfz 2: Räumen und Streuen im Winterdienst

#### Unterabschnitt 02.00 Kfz 2, Vorhaltekosten

**02.00.0001 Bereitstellung Fahrzeug und Personal**
Bereitstellung und Vorhaltung Winterdienstfahrzeug
während der Winterdienstperiode (01.11.2026 bis
31.03.2030)
gemäß den technischen Angaben/Anforderungen der Anlagen
C-01-b, C-03 und der Ausführungsbeschreibung, sowie die
Bereitstellung von Personal.

Die Abrechung erfolgt je Vorhaltemonat.
Außer den vollen Monaten werden Teilzeiten nach
Kalendertagen zu 1/30 des Einheitspreises abgerechnet.
Menge: 20,000 Mt

#### Unterabschnitt 02.01 Kfz 2, Winterdiensteinsatz

**02.01.0001 Einsatzstunde Streuen**
Einsatzstunde Winterdienstfahrzeug zum Streuen
einschließlich Bedienung (ohne Zusatzpersonal).
Die Preise dieser Position gelten unabhängig von der
Anzahl der geleisteten Einsatzstunden.
Der angebotene Einheitspreis gilt auch bei
Mengenmehrungen und - minderungen.
Zuschläge für Arbeiten in der Nacht und an Sonn- und
Feiertagen sind in die Einheitspreise einzurechnen.
Eine gesonderte Vergütung erfolgt nicht.
Menge: 400,000 h

**02.01.0002 Einsatzstunde Räumen und Streuen**
Einsatzstunde Winterdienstfahrzeug zum Räumen und
Streuen einschließlich Bedienung (ohne Zusatzpersonal).

Die Preise dieser Position gelten unabhängig von der
Anzahl der geleisteten Einsatzstunden.
Der angebotene Einheitspreis gilt auch bei
Mengenmehrungen und - minderungen.
Zuschläge für Arbeiten in der Nacht und an Sonn- und
Feiertagen sind in die Einheitspreise einzurechnen.
Eine gesonderte Vergütung erfolgt nicht.
Menge: 200,000 h

USt %: 19,00
